# Hobrechtstr.55 12047 Berlin
Angebotsaufforderung (GAEB DA XML 3.1, DA83)
Projekt: 016
Währung: EUR
Bieterkommentare zugelassen: ja
Auftraggeber: AJC GmbH, Hobrechtstr.55 12047 Berlin, 12047; Vergabenummer: 020a
Erstellt mit: ASBwin 22.0.1.0, Position 22.0.1.0, 21.02.2022

## Vertragsbedingungen
Vertretung der Vertragspartner:

Auftraggeber (AG):
Vertretung des AG in  bautechnischen  Belangen: Reppmann + Pilath GmbH.  Die Reppmann + Pilath GmbH ist nicht berechtigt Vertragsänderungen, Zusatzleistungen oder Stundenlohnleistung zu vergeben. Die Abnahme kann nur durch den AG ausgeführt werden. Abnahmen durch die Reppmann + Pilath GmbH sind nur technische Abnahmeprüfungen.

Auftragnehmer (AN) vertreten durch  Mitarbeiter des AN

Vertragsbestandteile nach §1 VOB /B:
sind in nachstehender Reihenfolge:
Bauvertrag, Auftrags LV, Angebot des AN

Die Ausführungsfristen  §5 VOB/B:
Es gelten die Fristen des. Bauzeitenplan vom

Vergütung  §2 VOB/B:
Der Vertrag ist ein Einheitspreisvertrag. Eine Gleitklausel wird nicht vereinbart.

Vertragsstrafe  §11 VOB/B :
Der AG kann 0,2% pro Tag des Verzuges von Einzelfristen bzw. Gesamtfertigstellungsfristen bis max. 5% der Bruttoabrechnungssumme von den Rechnungen des AN einbehalten.

Besonderheiten der Baustelle:
 Der AG stellt  Strom-+ Wasseranschlüsse + Bau WC.
 Hierfür werden pauschal  0,25% der Rechnungssumme einbehalten.

Bauwesenversicherung §7 VOB/B :
Es wurde eine Bauwesenversicherung vom AG abgeschlossen. Hierfür werden 0,13% der Rechnungssumme einbehalten.

Haftpflichtversicherung:
Der AG hat vor Ausführungsbeginn  den Abschluss einer Haftpflichtversicherung für Sach-+ Personenschäden für die Dauer der Arbeiten vor Ort nachzuweisen.

Gewährleistungsfrist §13 VOB/B:
In Abweichung zur VOB beträgt die Gewährleistungsfrist gemäß BGB 5 Jahre

Rechnungen+ Aufmaße etc.. §14 VOB/B:
Rechnungen sind  als  email  bei der Reppmann+Pilath GmbH Engeldamm 66 10179 Berlin einzureichen.
Die Skontofrist beginnt mit dem Eingang der Rechnung.
Es dürfen max. 1 Zwischenrechnungen + 1 Schlussrechnung gestellt werden.

Sicherheitsleistung  nach §17 VOB/B:
10 % der Brutto Auftragssumme für Vertragserfüllung
5% der Brutto Abrechnungssumme für die Sicherstellung der Gewährleistung
Der Sicherheitseinbehalt von 5% soll nach Schlußabnahme durch den AG durch Bürgschaft einer deutschen Bank/Versicherung abgelöst werden.
Die Gewährleistungsfrist beginnt mit dem Tage der schriftlich bestätigten mängelfreien Abnahme durch den AG.

Nachunternehmer:
Dürfen nur mit schriftlicher Zustimmung des AG  eingesetzt werden.

Schuttbeseitigung: Eigener Schutt, Reste + Verpackungsmaterial hat der AN kostenlos zu beseitigen. Die geltenden Vorschriften zur Entsorgung sind einzuhalten. Die Baustelle ist besenrein zu verlassen. Kommt der AN diesen Vorgaben nicht nach, kann der AG  eine Fremdfirma zur Reinigung und Schuttabfuhr einsetzen und dem AN mit den Kosten belasten.

Streitigkeiten §18 VOB/B :
als  Gerichtsstand wird Berlin vereinbart

## 020a Türen
Datum: 21.02.2022

**1 Eingangstürelement mit Festverl. Seitenteil 2,01*2,13 m**
Eingangstürelement liefern + montieren

Fabrikat Jeldwen Typ 48 SK 1/2
1-flügelig mit seitl.  Festverglasung
Größe : 2,01*2,13 m
Türflügel: 1,01*2,13 m
Zarge: Blockrahmen Holz grundiert
Türschließer mit Gleitschiene z.b. ECO TS5
elektr. Türöffner
Bänder: 3 dimensional verstellbar, schwere Ausführung, Einfräsband Edelstahl
Schloß: Kasten+Falle+ Riegel Stahl, Stulp Edelstahl
für PZ Schloß
Drücker: Standard Edelstahl Hoppe Amsterdam außen Knauf
Einbruchschutz RC2
Schallschutz: Rw, R mind 27 dB
Rauchschutzfunktion: dichtschließend mit 3-seitiger Dichtung (grau)in der Zarge und absenkbarer Bodendichtung
Brandschutz: T30
Klimaklasse III
Oberfläche Türblatt:  HPL 0,8 mm Farbe aus Standard Katalog Jeldwen
Schalldämmaß : SSK III
U-Wert: 1,7 W/m2/K
Menge: 1,000 St

**2 Innentür 1,01*2,13 m, MW 15 cm, Stahlumfassungzarge**
Innentür liefern + einbauen
Rohbauöffnung: 1,01*2,13 m
Maulweite 15 cm
Einbauort: Trockenbauwände
Türblatt: 40 mm Röhrenspan gefälzt, Klimaklasse 1,
Emissionsklasse E1, Kantengeometrie eckig
Oberfläche Türblätter: HPL 0,8 mm, Farbe aus Standard Katalog
Umfassungs-Zarge:  Stahlblech grundiert
Schloß: Einsteckschloss Klasse 2 DIN 18251
Bänder : Einbohrbänder
Drückergarnitur:  Hoppe Amsterdam Rosette Edelstahl
Menge: 5,000 St
Kostengruppen nach DIN 276-1 1993: 344

**3 Innentür 1,01*2,13 mit Stahlzarge für Pocketbox**
Innentür liefern + einbauen
Rohbauöffnung: 1,01*2,13 m
Wandstärke : 15 cm
Einbauort: Trockenbauwand mit Pocketbox
Türblatt: 40 mm Röhrenspan stumpf, Klimaklasse 1,
Emissionsklasse E1, Kantengeometrie eckig
Oberfläche Türblatt: HPL 0,8 mm, Farbe aus Standard Katalog
Umfassungs-Zarge für Pocketbox:  Stahlblech grundiert
Incl. Griffmuschel Rund Edelstahl
Menge: 1,000 St

**4 Zulage Türdrückergarnitur mit WC Knauf**
Als Zulage zur Vorposition Drückergarnitur
Schloss + Drückergarnitur  Ausführung mit WC Knauf
passend zu den angrenzenden Drückergarnituren
liefern + montieren
Ort: WCs
Menge: 2,000 St
Kostengruppen nach DIN 276-1 1993: 344

**5 Zulage Türblatt kürzen**
*** Bedarfsposition ohne GB
Zulage Türblatt kürzen, Schnittkante neu beschichten
Ort: WCs
Menge: 2,000 St
Kostengruppen nach DIN 276-1 1993: 344

**6 Türpuffer Wand Kunststoff weiß rund 40 mm verdeckt geschraubt**
*** Bedarfsposition ohne GB
Türpuffer liefern und montieren
Material:  Kunststoff  nachgiebig,
Form: Kugelabschnitt, 40 mm Durchmesser
Farbe :weiß
Montage : verdeckt geschraubt
Ort: WCs
Menge: 2,000 St
Kostengruppen nach DIN 276-1 1993: 344

**7 Stundenlohnarbeiten Facharbeiter**
Stundenlohnarbeiten Facharbeiter
nur auf Anweisung der BL
Menge: 5,000 St
